# Coberta plana no transitable, no ventilada, enjardinada extensiva. Sistema Urbanscape "KNAUF INSULATION"

- Propietat de l'arxiu: CYPE Ingenieros S.A.
- Format: FIEBDC-3/2016
- Programa: Generador de preus de la construcció. CYPE Ingenieros, S.A.
- Data: 15/03/2022
- Divisa: EUR
- Costos indirectes: 3 %
- IVA: 21 %

## Q Cobertes

### QV Sistemes de cobertes verdes

#### QVE Extensives

**QVE010** m² Coberta plana no transitable, no ventilada, enjardinada extensiva. Sistema Urbanscape "KNAUF INSULATION".
Coberta plana no transitable, no ventilada, enjardinada extensiva (ecològica), sistema Urbanscape "KNAUF INSULATION", pendent del 1% al 5%. Membrana antiarrels Urbanscape "KNAUF INSULATION", de polietilè de baixa densitat, de color negre, per evitar la penetració d'arrels en la membrana impermeable; CAPA DRENANT I RETENIDORA D'AIGUA: làmina Urbanscape C "KNAUF INSULATION", amb dipòsit d'aigua, formada per membrana de poliestirè reciclat reforçat amb perforacions en la part superior; CAPA DE PROTECCIÓ: substrat Urbanscape Green Roll (HTC GR) de llana mineral "KNAUF INSULATION", de 40 mm d'espessor, a força de fibres llargues cosides per formar un feltre compacte i no deformable, amb una retenció d'aigua de 29 l/m², gleva Urbanscape Sedum-mix "KNAUF INSULATION", biodegradable, amb 12 espècies diferents de crespinell. Inclús còdols per al replè de l'espai entre la vora de la coberta i la vegetació.
Criteri de valoració econòmica: El preu no inclou la formació de pendents, l'aïllament tèrmic ni la impermeabilització.
Inclou: Col·locació de la membrana antiarrels. Col·locació de la capa drenant i retenidora d'aigua. Col·locació del substrat. Col·locació del pa d'herba. Replè de l'espai entre la vora de la coberta i el pa d'herba amb còdols.
Criteri d'amidament de projecte: Superfície mesurada en projecció horitzontal, segons documentació gràfica de Projecte, des de les cares interiors dels ampits o plastrons perimetrals que la limiten.
Criteri de mesura d'obra: Es mesurarà, en projecció horitzontal, la superfície realment executada segons especificacions de Projecte, des de les cares interiors dels ampits o plastrons perimetrals que la limiten.

| Codi | Ut | Descripció | Rendiment | Preu | Import |
|---|---|---|---|---|---|
| mt14lbk010 | m² | Membrana antiarrels Urbanscape "KNAUF INSULATION", de polietilè de baixa densitat, de color negre, per a cobertes enjardinades extensives. (material) | 1.1 | 3.77 | 4.147 |
| mt14lbk020a | m² | Làmina drenant i retenidora d'aigua, Urbanscape C "KNAUF INSULATION", amb dipòsit d'aigua, formada per membrana de poliestirè reciclat reforçat amb perforacions en la part superior, per a cobertes enjardinades extensives. (material) | 1.1 | 16.66 | 18.326 |
| mt48sak010 | m² | Substrat Urbanscape Green Roll (HTC GR) de llana mineral "KNAUF INSULATION", de 40 mm d'espessor, per a cobertes enjardinades extensives. (material) | 1.1 | 11.25 | 12.375 |
| mt14lbk040 | m² | Gleva Urbanscape Sedum-mix "KNAUF INSULATION", per a cobertes enjardinades extensives. (material) | 1.1 | 38.99 | 42.889 |
| mt01arc010 | t | Cantells rodats rentats, de granulometria compresa entre 16 i 32 mm. (material) | 0.04 | 21.23 | 0.849 |
| mo040 | h | Oficial 1ª jardiner. (mà d'obra) | 0.323 | 25.57 | 8.259 |
| mo115 | h | Peó jardiner. (mà d'obra) | 0.323 | 21.4 | 6.912 |
| % | % | Costos directes complementaris | 2 % | 93.757 | 1.875 |
|  |  | Costos directes |  |  | 95.632 |

Residus:
- col·locació: mt14lbk010; factor de residu 0.0693855
- col·locació: mt14lbk020a; factor de residu 0.0524852
- col·locació: mt48sak010; factor de residu 0.0474
- col·locació: mt14lbk040 Gleva Urbanscape Sedum-mix "KNAUF INSULATION", per a cobertes enjardinades extensives; factor de residu 0.035
- col·locació: mt01arc010 Cantells rodats rentats, de granulometria compresa entre 16 i 32 mm; factor de residu 0.0040935

## Recursos

**mt14lbk010** m² Membrana antiarrels Urbanscape "KNAUF INSULATION"
Dades tècniques: Cost energètic 40.148 MJ; Emissió de CO2 1.522 kg; Codi LER 17 02 03; Massa de l'element 7.78 kg; Volum 0.012967 m3
Residus:
- embalatge: re170203 Plàstic. (component de residu); rendiment 0.05 kg; Codi LER 17 02 03; Massa de l'element 1 kg; Volum 0.001667 m3

**mt14lbk020a** m² Làmina drenant i retenidora d'aigua
Dades tècniques: Cost energètic 40.940 MJ; Emissió de CO2 1.560 kg; Codi LER 17 02 03; Massa de l'element 7.78 kg; Volum 0.012967 m3
Residus:
- embalatge: re170203 Plàstic; rendiment 0.06 kg

**mt48sak010** m² Substrat Urbanscape Green Roll (HTC GR) de llana mineral "KNAUF INSULATION"
Dades tècniques: Cost energètic 60.935 MJ; Emissió de CO2 3.072 kg; Codi LER 17 06 04; Massa de l'element 1.6 kg; Volum 0.002667 m3
Residus:
- embalatge: re170203 Plàstic; rendiment 0.028 kg

**mt14lbk040** m² Gleva Urbanscape Sedum-mix "KNAUF INSULATION", per a cobertes enjardinades extensives
Dades tècniques: Cost energètic 41.759 MJ; Emissió de CO2 1.600 kg; Codi LER 17 02 03; Massa de l'element 7.78 kg; Volum 0.012967 m3
Residus:
- embalatge: re170203 Plàstic; rendiment 0.07 kg

**mt01arc010** t Cantells rodats rentats, de granulometria compresa entre 16 i 32 mm
Dades tècniques: Cost energètic 150.000 MJ; Emissió de CO2 8.000 kg; Codi LER 01 04 08; Massa de l'element 1000 kg; Volum 0.666667 m3
