# Façana de doble full, de xapa perfilada d'acer amb aïllament intermedi

- Propietat de l'arxiu: CYPE Ingenieros S.A.
- Format: FIEBDC-3/2016
- Programa: Generador de preus de la construcció. CYPE Ingenieros, S.A.
- Data: 14/03/2022
- Divisa: EUR
- Costos indirectes: 3 %
- IVA: 21 %

## F Façanes i particions

### FL Façanes lleugeres

#### FLA Metàl·liques

**FLA020** m² Façana de doble full, de xapa perfilada d'acer amb aïllament intermedi.
Façana de doble full, formada per full interior de safata llisa d'acer galvanitzat, amb cavalcament simètric, de 82 mm d'altura i 0,6 mm de gruix, col·locada en posició horitzontal i fixada mecànicament a una estructura portant o auxiliar, aïllament de manta de llana de vidre, revestida per una de les seves cares amb vel de vidre transparent, subministrada en rotllos, manta reforçada (TM 415) "KNAUF INSULATION", de 60 mm d'espessor, segons UNE-EN 13162, resistència tèrmica 1,5 m²K/W, conductivitat tèrmica 0,04 W/(mK) i full exterior de xapa perfilada d'acer galvanitzat, de 0,6 mm d'espessor, amb nervis d'entre 40 i 50 mm d'altura de cresta, a una separació d'entre 250 i 270 mm, col·locada en posició vertical amb un cavalcament de la xapa superior de 70 mm i un cavalcament lateral d'un trapezi i fixada mecànicament a les safates. Inclús accessoris de fixació de les xapes.
Criteri de valoració econòmica: El preu no inclou l'estructura suport ni la resolució de punts singulars.
Inclou: Replanteig de les safates. Tall, preparació i col·locació de les safates. Fixació mecànica de les safates. Col·locació de l'aïllament. Replanteig de les xapes. Tall, preparació i col·locació de les xapes. Fixació mecànica de les xapes.
Criteri d'amidament de projecte: Superfície mesurada segons documentació gràfica de Projecte, sense duplicar cantonades ni encontres, deduint els buits de superfície major de 3 m².
Criteri de mesura d'obra: Es mesurarà la superfície realment executada segons especificacions de Projecte, sense duplicar cantonades ni encontres, deduint els buits de superfície major de 3 m².

| Codi | Ut | Descripció | Rendiment | Preu | Import |
|---|---|---|---|---|---|
| mt13ccg110a | m² | Safata llisa d'acer galvanitzat, amb cavalcament simètric, de 82 mm d'altura, 0,6 mm de gruix i inèrcia entre 75 i 85 cm4, segons UNE-EN 14782; per a tancament de façana tipus sandvitx "in situ" de safata metàl·lica. (material) | 1.05 | 10.86 | 11.403 |
| mt13ccg130b | U | Cargol autoroscant de 5,5x50 mm d'acer inoxidable, amb volandera de EPDM de 16 mm de diàmetre. (material) | 7.49 | 0.45 | 3.371 |
| mt13ccg130a | U | Cargol autoroscant de 4,8x22 mm d'acer inoxidable, amb volandera de EPDM de 16 mm de diàmetre. (material) | 1.22 | 0.3 | 0.366 |
| mt16lki020gba | m² | Manta de llana de vidre, revestida per una de les seves cares amb vel de vidre transparent, subministrada en rotllos, manta reforçada (TM 415) "KNAUF INSULATION", de 60 mm d'espessor, segons UNE-EN 13162, amb certificat de qualitat de l'aire interior Eurofins Gold, resistència tèrmica 1,5 m²K/W, conductivitat tèrmica 0,04 W/(mK), Euroclasse A1 de reacció al foc segons UNE-EN 13501-1, amb codi de designació MW-EN 13162-T2-WS-WL(P), d'aplicació com aïllant tèrmic i acústic en tancaments metàl·lics de façana amb doble panell i aïllament intermedi. Les resines emprades en la fabricació no contenen formaldehid ni fenols (E-Technology). (material) | 1.05 | 3.84 | 4.032 |
| mt13ccg100b | m² | Xapa perfilada d'acer galvanitzat, de 0,6 mm d'espessor, amb nervis d'entre 40 i 50 mm d'altura de cresta, a una separació d'entre 250 i 270 mm i inèrcia entre 13 i 21 cm4, segons UNE-EN 14782. (material) | 1.05 | 5.75 | 6.038 |
| mq08sol020 | h | Equip i elements auxiliars per soldadura elèctrica. (maquinària) | 0.1 | 3.42 | 0.342 |
| mo051 | h | Oficial 1ª muntador de tancaments industrials. (mà d'obra) | 0.43 | 26.41 | 11.356 |
| mo098 | h | Ajudant muntador de tancaments industrials. (mà d'obra) | 0.43 | 22.73 | 9.774 |
| % | % | Costos directes complementaris | 2 % | 46.682 | 0.934 |
|  |  | Costos directes |  |  | 47.616 |

Residus:
- col·locació: mt13ccg110a; factor de residu 0.0329781
- col·locació: mt13ccg130b Cargol autoroscant de 5,5x50 mm d'acer inoxidable, amb volandera de EPDM de 16 mm de diàmetre; factor de residu 0.00760417
- col·locació: mt13ccg130a Cargol autoroscant de 4,8x22 mm d'acer inoxidable, amb volandera de EPDM de 16 mm de diàmetre; factor de residu 0.00860465
- col·locació: mt16lki020gba; factor de residu 0.048
- col·locació: mt13ccg100b; factor de residu 0.0375

## Recursos

**mt13ccg110a** m² Safata llisa d'acer galvanitzat
Dades tècniques: Cost energètic 179.319 MJ; Emissió de CO2 18.189 kg; Codi LER 17 04 05; Massa de l'element 7.07 kg; Volum 0.003367 m3
Residus:
- embalatge: re170203 Plàstic. (component de residu); rendiment 0.023 kg; Codi LER 17 02 03; Massa de l'element 1 kg; Volum 0.001667 m3

**mt13ccg130b** U Cargol autoroscant de 5,5x50 mm d'acer inoxidable, amb volandera de EPDM de 16 mm de diàmetre
Dades tècniques: Cost energètic 0.480 MJ; Emissió de CO2 0.069 kg; Codi LER 17 04 05; Massa de l'element 0.0096 kg; Volum 0.000005 m3
Residus:
- embalatge: re150101 Envasos de paper i cartró. (component de residu); rendiment 0.001 kg; Codi LER 15 01 01; Massa de l'element 1 kg; Volum 0.001333 m3

**mt13ccg130a** U Cargol autoroscant de 4,8x22 mm d'acer inoxidable, amb volandera de EPDM de 16 mm de diàmetre
Dades tècniques: Cost energètic 0.218 MJ; Emissió de CO2 0.032 kg; Codi LER 17 04 05; Massa de l'element 0.0043 kg; Volum 0.000002 m3
Residus:
- embalatge: re150101 Envasos de paper i cartró; rendiment 0.001 kg

**mt16lki020gba** m² Manta de llana de vidre
Dades tècniques: Cost energètic 90.431 MJ; Emissió de CO2 4.535 kg; Codi LER 17 06 04; Massa de l'element 2.4 kg; Volum 0.004 m3
Residus:
- embalatge: re170203 Plàstic; rendiment 0.024 kg

**mt13ccg100b** m² Xapa perfilada d'acer galvanitzat
Dades tècniques: Cost energètic 179.096 MJ; Emissió de CO2 18.178 kg; Codi LER 17 04 05; Massa de l'element 7.07 kg; Volum 0.003367 m3
Residus:
- embalatge: re170203 Plàstic; rendiment 0.02 kg
