# Coberta plana no transitable, ventilada, auto protegida, tipus convencional. Impermeabilització amb làmines de poliolefines, tipus monocapa

- Propietat de l'arxiu: CYPE Ingenieros S.A.
- Format: FIEBDC-3/2016
- Programa: Generador de preus de la construcció. CYPE Ingenieros, S.A.
- Data: 14/03/2022
- Divisa: EUR
- Costos indirectes: 3 %
- IVA: 21 %

## Q Cobertes

### QE Planes no transitables, ventilades

#### QEA Autoprotegides

**QEA030** m² Coberta plana no transitable, ventilada, auto protegida, tipus convencional. Impermeabilització amb làmines de poliolefines, tipus monocapa.
Coberta plana no transitable, ventilada, auto protegida, tipus convencional, pendent del 1% al 15%. FORMACIÓ DE PENDENTS: tauler ceràmic buit encadellat de 80x25x3,5 cm amb capa de regularització de morter de ciment, industrial, M-5, de 3 cm d'espessor, acabat remolinat, sobre envans alleugerits de maó ceràmic buit de 29x14x9 cm, rebut amb morter de ciment, industrial, M-5, disposats cada 80 cm i amb 30 cm d'altura mitja, rematats superiorment amb mestres de morter de ciment, industrial, M-5; AÏLLAMENT TÈRMIC: manta de llana de vidre, manta Kraft (TI 212) "KNAUF INSULATION"; IMPERMEABILITZACIÓ: tipus monocapa, adherida, formada per una làmina impermeabilitzant flexible tipus EVAC, composta d'un doble full de poliolefina termoplàstica amb acetat de vinil etilè, revestida per una de les seves cares amb paper d'alumini i per l'altra cara amb fibres de polièster no teixides, de 0,8 mm d'espessor i 670 g/m², fixada al suport en tota la seva superfície mitjançant adhesiu cimentós millorat C2 E, junts amb banda de reforç autoadhesiva, i cavalcaments fixats amb adhesiu cimentós millorat C2 E S1.
Criteri de valoració econòmica: El preu no inclou l'execució i el segellat dels junts ni l'execució d'acabats en les trobades amb paraments i desaigües.
Inclou: Replanteig dels punts singulars. Replanteig dels pendents i traçat de tremujals, aiguafons i juntes. Formació de pendents mitjançant vorada de tremujals, aiguafons i juntes amb mestres de maó. Replè de juntes amb poliestirè expandit. Execució dels envans alleugerits. Revisió de la superfície base en la que es realitza la fixació de l'aïllament d'acord amb les exigències de la tècnica a emprar. Tall, ajust i col·locació de l'aïllament. Execució del tauler ceràmic encadellat sobre els envans alleugerits. Abocat, estesa i reglejat de la capa de morter de regularització. Neteja i preparació de la superfície. Aplicació de l'adhesiu cimentós. Col·locació de la impermeabilització.
Criteri d'amidament de projecte: Superfície mesurada en projecció horitzontal, segons documentació gràfica de Projecte, des de les cares interiors dels ampits o plastrons perimetrals que la limiten.
Criteri de mesura d'obra: Es mesurarà, en projecció horitzontal, la superfície realment executada segons especificacions de Projecte, des de les cares interiors dels ampits o plastrons perimetrals que la limiten.

| Codi | Ut | Descripció | Rendiment | Preu | Import |
|---|---|---|---|---|---|
| mt04lcc010c | U | Maó ceràmic buit (totxana), per revestir, 29x14x9 cm, per a ús en fàbrica protegida (peça P), densitat 805 kg/m³, segons UNE-EN 771-1. (material) | 8 | 0.16 | 1.280 |
| mt08aaa010a | m³ | Aigua. (material) | 0.014 | 1.5 | 0.021 |
| mt09mif010ca | t | Morter industrial per a obra de paleta, de ciment, color gris, categoria M-5 (resistència a compressió 5 N/mm²), subministrat en sacs, segons UNE-EN 998-2. (material) | 0.075 | 33.86 | 2.540 |
| mt16pea020b | m² | Panell rígid de poliestirè expandit, segons UNE-EN 13163, mecanitzat lateral recte, de 20 mm d'espessor, resistència tèrmica 0,55 m²K/W, conductivitat tèrmica 0,036 W/(mK), per junta de dilatació. (material) | 0.01 | 1.34 | 0.013 |
| mt16lki020ddb | m² | Manta de llana de vidre, revestida per una de les seves cares amb una barrera de vapor constituïda per paper kraft i polietilè, subministrada en rotllos, manta Kraft (TI 212) "KNAUF INSULATION", de 80 mm d'espessor, segons UNE-EN 13162, amb certificat de qualitat de l'aire interior Eurofins Gold, resistència tèrmica 2 m²K/W, conductivitat tèrmica 0,04 W/(mK), Euroclasse F de reacció al foc segons UNE-EN 13501-1, amb codi de designació MW-EN 13162-T1-Z3, d'aplicació com aïllant tèrmic i acústic entre envans alleugerits de cobertes inclinades o planes ventilades, i sobre falsos sostres. Les resines emprades en la fabricació no contenen formaldehid ni fenols (E-Technology). (material) | 1.2 | 3.28 | 3.936 |
| mt04lvg020c | U | Tauler ceràmic buit encadellat, per revestir, 80x25x3 cm, amb les testes rectes, segons UNE 67041. (material) | 5 | 0.39 | 1.950 |
| mt09mcr250a | kg | Adhesiu cimentós millorat, C2 E, amb temps obert ampliat, segons UNE-EN 12004, per a la fixació de geomembranes, compost per ciments especials, àrids seleccionats i resines sintètiques. (material) | 4 | 0.7 | 2.800 |
| mt15rev220aa | m² | Làmina impermeabilitzant flexible tipus EVAC, composta d'un doble full de poliolefina termoplàstica amb acetat de vinil etilè, revestida per una de les seves cares amb paper d'alumini i per l'altra cara amb fibres de polièster no teixides, de 0,8 mm d'espessor i 670 g/m², subministrada en rotllos de 1,5 m d'amplada i 30 m de longitud, segons UNE-EN 13956. (material) | 1.1 | 13.79 | 15.169 |
| mt09mcr250b | kg | Adhesiu cimentós millorat, C2 E S1, amb temps obert ampliat i gran deformabilitat, segons UNE-EN 12004, per a la fixació de cavalcament de geomembranes, compost per ciments especials, àrids seleccionats i resines sintètiques. (material) | 0.3 | 3 | 0.900 |
| mt15rev221a | m | Banda de reforç autoadhesiva d'alumini, de 10 cm d'amplada, subministrada en rotllos de 10 m de longitud, per a làmina impermeabilitzant flexible tipus EVAC. (material) | 0.1 | 3.83 | 0.383 |
| mo020 | h | Oficial 1ª construcció. (mà d'obra) | 0.9 | 25.57 | 23.013 |
| mo113 | h | Peó ordinari construcció. (mà d'obra) | 1.131 | 21.4 | 24.203 |
| mo054 | h | Oficial 1ª muntador d'aïllaments. (mà d'obra) | 0.058 | 26.41 | 1.532 |
| mo101 | h | Ajudant muntador d'aïllaments. (mà d'obra) | 0.058 | 22.73 | 1.318 |
| mo029 | h | Oficial 1ª aplicador de làmines impermeabilitzants. (mà d'obra) | 0.115 | 25.57 | 2.941 |
| mo067 | h | Ajudant aplicador de làmines impermeabilitzants. (mà d'obra) | 0.115 | 22.73 | 2.614 |
| % | % | Costos directes complementaris | 2 % | 84.613 | 1.692 |
|  |  | Costos directes |  |  | 86.305 |

Residus:
- col·locació: mt04lcc010c; factor de residu 0.14
- col·locació: mt09mif010ca; factor de residu 0.042
- col·locació: mt16pea020b; factor de residu 0.048
- col·locació: mt16lki020ddb; factor de residu 0.048
- col·locació: mt04lvg020c Tauler ceràmic buit encadellat, per revestir, 80x25x3 cm, amb les testes rectes, segons UNE 67041; factor de residu 0.084
- col·locació: mt09mcr250a; factor de residu 0.07
- col·locació: mt15rev220aa; factor de residu 0.035
- col·locació: mt09mcr250b; factor de residu 0.056132
- col·locació: mt15rev221a; factor de residu 0.048

## Recursos

**mt04lcc010c** U Maó ceràmic buit (totxana)
Dades tècniques: Cost energètic 12.199 MJ; Emissió de CO2 0.661 kg; Codi LER 17 01 02; Massa de l'element 2.94 kg; Volum 0.002352 m3
Residus:
- embalatge: re170201 Fusta. (component de residu); rendiment 0.026 kg; Codi LER 17 02 01; Massa de l'element 1 kg; Volum 0.000909 m3
- embalatge: re170203 Plàstic. (component de residu); rendiment 0.001 kg; Codi LER 17 02 03; Massa de l'element 1 kg; Volum 0.001667 m3

**mt08aaa010a** m³ Aigua
Dades tècniques: Cost energètic 60.000 MJ; Emissió de CO2 30.000 kg

**mt09mif010ca** t Morter industrial per a obra de paleta
Dades tècniques: Cost energètic 2298.579 MJ; Emissió de CO2 173.938 kg; Codi LER 17 01 01; Massa de l'element 1000 kg; Volum 0.666667 m3
Residus:
- embalatge: re150101 Envasos de paper i cartró. (component de residu); rendiment 8.571 kg; Codi LER 15 01 01; Massa de l'element 1 kg; Volum 0.001333 m3
- embalatge: re170201 Fusta; rendiment 2.313 kg
- embalatge: re170203 Plàstic; rendiment 0.241 kg

**mt16pea020b** m² Panell rígid de poliestirè expandit
Dades tècniques: Cost energètic 57.143 MJ; Emissió de CO2 1.979 kg; Codi LER 17 06 04; Massa de l'element 0.6 kg; Volum 0.001 m3
Residus:
- embalatge: re170203 Plàstic; rendiment 0.024 kg

**mt16lki020ddb** m² Manta de llana de vidre
Dades tècniques: Cost energètic 119.919 MJ; Emissió de CO2 6.015 kg; Codi LER 17 06 04; Massa de l'element 3.2 kg; Volum 0.005333 m3
Residus:
- embalatge: re170203 Plàstic; rendiment 0.024 kg

**mt04lvg020c** U Tauler ceràmic buit encadellat, per revestir, 80x25x3 cm, amb les testes rectes, segons UNE 67041
Dades tècniques: Cost energètic 22.558 MJ; Emissió de CO2 1.224 kg; Codi LER 17 01 03; Massa de l'element 6 kg; Volum 0.0048 m3
Residus:
- embalatge: re170201 Fusta; rendiment 0.026 kg
- embalatge: re170203 Plàstic; rendiment 0.003 kg

**mt09mcr250a** kg Adhesiu cimentós millorat
Dades tècniques: Cost energètic 4.046 MJ; Emissió de CO2 0.392 kg; Codi LER 17 09 04; Massa de l'element 1 kg; Volum 0.000667 m3
Residus:
- embalatge: re170203 Plàstic; rendiment 0.003 kg

**mt15rev220aa** m² Làmina impermeabilitzant flexible tipus EVAC
Dades tècniques: Cost energètic 60.650 MJ; Emissió de CO2 2.930 kg; Codi LER 17 02 03; Massa de l'element 0.67 kg; Volum 0.001117 m3
Residus:
- embalatge: re170203 Plàstic; rendiment 0.07 kg

**mt09mcr250b** kg Adhesiu cimentós millorat
Dades tècniques: Cost energètic 4.046 MJ; Emissió de CO2 0.392 kg; Codi LER 17 09 04; Massa de l'element 1 kg; Volum 0.000667 m3
Residus:
- embalatge: re170203 Plàstic; rendiment 0.003 kg

**mt15rev221a** m Banda de reforç autoadhesiva d'alumini
Dades tècniques: Cost energètic 7.910 MJ; Emissió de CO2 0.572 kg; Codi LER 17 04 02; Massa de l'element 0.067 kg; Volum 0.000045 m3
Residus:
- embalatge: re170203 Plàstic; rendiment 0.005 kg
