# Aïllament termoacústic de sòls flotants, amb llanes minerals

- Propietat de l'arxiu: CYPE INGENIEROS, S.A.
- Format: FIEBDC-3/2002
- Divisa: EUR
- Costos indirectes: 3.00 %
- IVA: 21.00 %

## N Aïllaments e impermeabilitzacions

### NA Aïllaments tèrmics

#### NAL Sòls flotants

**NAL010** m² Aïllament termoacústic de sòls flotants, amb llanes minerals.
Aïllament termoacústic de sòls flotants, format per panell de llana de roca, no revestit, aglomerat amb resines, imputrescible, Smart Floor TP "KNAUF INSULATION", de 20 mm d'espessor, segons UNE-EN 13162, resistència tèrmica 0,55 m²K/W, conductivitat tèrmica 0,036 W/(mK), col·locat a topall, simplement recolzat, tapat amb film de polietilè de 0,2 mm d'espessor i desolidarització perimetral realitzada amb el mateix material aïllant, preparat per a rebre una base de paviment de morter o formigó. Inclús cinta autoadhesiva per a segellat de junts.
Inclou: Neteja i preparació de la superfície suport. Replanteig i tall de l'aïllament. Col·locació de l'aïllament. Col·locació del film de polietilè. Segellat de junts del film de polietilè.
Criteri d'amidament de projecte: Superfície mesurada segons documentació gràfica de Projecte.
Criteri de mesura d'obra: Es mesurarà la superfície realment executada segons especificacions de Projecte.

| Codi | Ut | Descripció | Rendiment | Preu | Import |
|---|---|---|---|---|---|
| mt16lkr010bab | m² | Panell de llana de roca, no revestit, aglomerat amb resines, imputrescible, Smart Floor TP "KNAUF INSULATION", de 20 mm d'espessor, segons UNE-EN 13162, amb certificat de qualitat de l'aire interior Eurofins Gold, resistència tèrmica 0,55 m²K/W, conductivitat tèrmica 0,036 W/(mK), rigidesa dinàmica 25 MN/m³, Euroclasse A1 de reacció al foc segons UNE-EN 13501-1, amb codi de designació MW-EN 13162-T6-CP4-WS-WL(P)-AFr5, d'aplicació com aïllant tèrmic i acústic a soroll d'impacte en sòls flotants, proporcionant una reducció del nivell global de pressió de soroll d'impactes de 29 dB. Les resines emprades en la fabricació no contenen formaldehid ni fenols (E-Technology). (material) | 1.100 | 6.28 | 6.91 |
| mt16png010d | m² | Film de polietilè de 0,2 mm d'espessor i 184 g/m² de massa superficial. (material) | 1.100 | 0.41 | 0.45 |
| mt16aaa030 | m | Cinta autoadhesiva per closa de juntes. (material) | 0.250 | 0.30 | 0.08 |
| mo054 | h | Oficial 1ª muntador d'aïllaments. (mà d'obra) | 0.101 | 26.41 | 2.67 |
| mo101 | h | Ajudant muntador d'aïllaments. (mà d'obra) | 0.101 | 22.73 | 2.30 |
| % | % | Costos directes complementaris | 2 % | 12.41 | 0.25 |
|  |  | Costos directes |  |  | 12.66 |
