# Aïllament tèrmic de sòls flotants format per panell rígid de poliestirè extrudit Polyfoam C4 LJ 1250 "KNAUF INSULATION"

- Propietat de l'arxiu: CYPE INGENIEROS, S.A.
- Format: FIEBDC-3/2002
- Divisa: EUR
- Costos indirectes: 3.00 %
- IVA: 21.00 %

## N Aïllaments e impermeabilitzacions

### NA Aïllaments tèrmics

#### NAL Sòls flotants

**NAL050** m² Aïllament tèrmic de sòls flotants format per panell rígid de poliestirè extrudit Polyfoam C4 LJ 1250 "KNAUF INSULATION", de superfície llisa i mecanitzat lateral de mitja mossa, de 600x1250 mm i 30 mm de gruix, resistència a compressió >= 300 kPa, resistència tèrmica 0,85 m²K/W, conductivitat tèrmica 0,034 W/(mK), cobert amb un film de polietilè de 0,2 mm d'espessor, preparat per a rebre una solera de morter o formigó (no inclosa en aquest preu).
Subministrament i col·locació d'aïllament tèrmic de sòls flotants format per panell rígid de poliestirè extrudit Polyfoam C4 LJ 1250 "KNAUF INSULATION", de superfície llisa i mecanitzat lateral de mitja mossa, de 600x1250 mm i 30 mm de gruix, resistència a compressió >= 300 kPa, resistència tèrmica 0,85 m²K/W, conductivitat tèrmica 0,034 W/(mK) preparat per a rebre una solera de morter o formigó (no inclosa en aquest preu), dipositat sobre el suport i unit mitjançant encadellat lateral, prèvia protecció de l'aïllament amb un film de polietilè de 0,2 mm de gruix. Inclús p/p de preparació de la superfície suport, talls, desolidarització perimetral realitzada amb el mateix material aïllant i segellat de junts del film de polietilè protector de l'aïllament amb cinta adhesiva.
Inclou: Neteja i preparació de la superfície suport. Preparació de l'aïllament. Col·locació de l'aïllament sobre el forjat. Col·locació del film de polietilè.
Criteri d'amidament de projecte: Superfície mesurada segons documentació gràfica de Projecte.
Criteri de mesura d'obra: Es mesurarà la superfície realment executada segons especificacions de Projecte.

| Codi | Ut | Descripció | Rendiment | Preu | Import |
|---|---|---|---|---|---|
| mt16pki010Ea | m² | Panell rígid de poliestirè extrudit Polyfoam C4 LJ 1250 "KNAUF INSULATION", segons UNE-EN 13164, de superfície llisa i mecanitzat lateral de mitja mossa, de 600x1250 mm i 30 mm de gruix, resistència tèrmica 0,85 m²K/W, conductivitat tèrmica 0,034 W/(mK), 300 kPa de resistència a compressió, factor de resistència a la difusió del vapor d'aigua 150, calor específic 1400 J/kgK, Euroclasse E de reacció al foc; d'aplicació en murs soterrats, soleres en contacte amb el terreny, cobertes invertides amb tràfic de vianants i en cobertes inclinades sota teules col·locades sobre llistons. (material) | 1.050 | 3.96 | 4.16 |
| mt17poa010d | m² | Film de polietilè de 0,2 mm d'espessor i 184 g/m² de massa superficial. (material) | 1.050 | 0.37 | 0.39 |
| mt16aaa030 | m | Cinta autoadhesiva per closa de juntes. (material) | 0.400 | 0.30 | 0.12 |
| mo054 | h | Oficial 1ª muntador d'aïllaments. (mà d'obra) | 0.103 | 24.08 | 2.48 |
| mo101 | h | Ajudant muntador d'aïllaments. (mà d'obra) | 0.103 | 20.68 | 2.13 |
| % | % | Costos directes complementaris | 2 % | 9.28 | 0.19 |
|  |  | Costos directes |  |  | 9.47 |
