# Aïllament tèrmic intermedi en particions interiors de full de fàbrica

- Propietat de l'arxiu: CYPE INGENIEROS, S.A.
- Format: FIEBDC-3/2002
- Divisa: EUR
- Costos indirectes: 3.00 %
- IVA: 21.00 %

## N Aïllaments e impermeabilitzacions

### NA Aïllaments tèrmics

#### NAP Particions

**NAP010** m² Aïllament tèrmic intermedi en particions interiors de full de fàbrica.
Aïllament tèrmic intermedi en particions interiors de full de fàbrica, format per panell de llana de roca, no revestit, aglomerat amb resines, imputrescible, Smart Acoustik 7 "KNAUF INSULATION", de 40 mm d'espessor, segons UNE-EN 13162, resistència tèrmica 1,15 m²K/W, conductivitat tèrmica 0,034 W/(mK), col·locat a topall i simplement recolzat. Inclús cinta autoadhesiva per a segellat de junts.
Inclou: Replanteig i tall de l'aïllament. Col·locació de l'aïllament. Resolució de punts singulars. Segellat de juntes i unions.
Criteri d'amidament de projecte: Superfície mesurada segons documentació gràfica de Projecte.
Criteri de mesura d'obra: Es mesurarà la superfície realment executada segons especificacions de Projecte.

| Codi | Ut | Descripció | Rendiment | Preu | Import |
|---|---|---|---|---|---|
| mt16lkr010aci | m² | Panell de llana de roca, no revestit, aglomerat amb resines, imputrescible, Smart Acoustik 7 "KNAUF INSULATION", de 40 mm d'espessor, segons UNE-EN 13162, amb certificat de qualitat de l'aire interior Eurofins Gold, resistència tèrmica 1,15 m²K/W, conductivitat tèrmica 0,034 W/(mK), Euroclasse A1 de reacció al foc segons UNE-EN 13501-1, amb codi de designació MW-EN 13162-T5-WS-WL(P)-AFr5, d'aplicació com aïllant tèrmic i acústic en tancaments verticals, absorbent acústic en envans de guix laminat i particions de fàbrica. Les resines emprades en la fabricació no contenen formaldehid ni fenols (E-Technology). (material) | 1.050 | 7.69 | 8.07 |
| mt16aaa030 | m | Cinta autoadhesiva per closa de juntes. (material) | 0.440 | 0.30 | 0.13 |
| mo054 | h | Oficial 1ª muntador d'aïllaments. (mà d'obra) | 0.025 | 26.41 | 0.66 |
| mo101 | h | Ajudant muntador d'aïllaments. (mà d'obra) | 0.013 | 22.73 | 0.30 |
| % | % | Costos directes complementaris | 2 % | 9.16 | 0.18 |
|  |  | Costos directes |  |  | 9.34 |
