# Barrera acústica per a divisòria

- Propietat de l'arxiu: CYPE INGENIEROS, S.A.
- Format: FIEBDC-3/2002
- Divisa: EUR
- Costos indirectes: 3.00 %
- IVA: 21.00 %

## N Aïllaments e impermeabilitzacions

### NA Aïllaments

#### NAP Particions

**NAP100** m² Barrera acústica per a divisòria, instal·lada a través del plènum, entre el forjat i la divisòria, formada per panell rígid de llana mineral aglomerada amb resines, barrera fònica DP8 2AluR "KNAUF INSULATION", compost per mòduls de 1000x600x80 mm, revestit per les dues cares amb alumini reforçat, resistència tèrmica 2,35 m²K/W, conductivitat tèrmica 0,034 W/(mK), Euroclasse A1 de reacció al foc, fixat mecànicament sobre una estructura suport (no inclosa en aquest preu).
Subministrament i instal·lació de barrera acústica para divisoria, a través del plènum, formada por panell rígid de llana mineral aglomerada amb resines, barrera fònica DP8 2AluR "KNAUF INSULATION", compost per mòduls de 1000x600x80 mm, revestit per les dues cares amb alumini reforçat, resistència tèrmica 2,35 m²K/W, conductivitat tèrmica 0,034 W/(mK), Euroclasse A1 de reacció al foc, com a barrera acústica en plènums, entre el forjat i la divisòria., fixat mecànicament sobre una estructura suport (no inclosa en aquest preu), col·locat entre el forjat i la divisòria per millorar l'aïllament acústic lateral entre espais. Fins i tot p/p de talls, col·locació dels panells a portell sobre l'estructura suport i obturació de les juntes entre panells amb cinta d'alumini.
Inclou: Replanteig. Tall i ajust dels panells. Col·locació dels panells. Obturació de les juntes.
Criteri d'amidament de projecte: Superfície mesurada segons documentació gràfica de Projecte.
Criteri de mesura d'obra: Es mesurarà la superfície realment executada segons especificacions de Projecte.

| Codi | Ut | Descripció | Rendiment | Preu | Import |
|---|---|---|---|---|---|
| mt16lki040a | m² | Panell rígid de llana mineral aglomerada amb resines, barrera fònica DP8 2AluR "KNAUF INSULATION", compost per mòduls de 1000x600x80 mm, revestit per les dues cares amb alumini reforçat, resistència tèrmica 2,35 m²K/W, conductivitat tèrmica 0,034 W/(mK), Euroclasse A1 de reacció al foc, com a barrera acústica en plènums, entre el forjat i la divisòria. (material) | 1.050 | 26.20 | 27.51 |
| mt42con020 | m | Cinta autoadhesiva d'alumini de 50 microns d'espessor i 65 mm d'ample a base de resines acríliques, pel segellat i fixació de l'aïllament. (material) | 1.500 | 0.19 | 0.29 |
| mo054 | h | Oficial 1ª muntador d'aïllaments. (mà d'obra) | 0.642 | 24.08 | 15.46 |
| mo101 | h | Ajudant muntador d'aïllaments. (mà d'obra) | 0.642 | 20.68 | 13.28 |
| % | % | Costos directes complementaris | 2 % | 56.54 | 1.13 |
|  |  | Costos directes |  |  | 57.67 |
