# Aïllament tèrmic entre els muntants del mur estructural interior d'entramat lleuger

- Propietat de l'arxiu: CYPE INGENIEROS, S.A.
- Format: FIEBDC-3/2002
- Divisa: EUR
- Costos indirectes: 3.00 %
- IVA: 21.00 %

## N Aïllaments e impermeabilitzacions

### NA Aïllaments tèrmics

#### NAP Particions

**NAP120** m² Aïllament tèrmic entre els muntants del mur estructural interior d'entramat lleuger.
Aïllament tèrmic entre els muntants del mur estructural interior d'entramat lleuger de fusta, format per panell de llana de vidre, semirígid, no revestit, panell Plus (TP 138) "KNAUF INSULATION", de 50 mm d'espessor, segons UNE-EN 13162, resistència tèrmica 1,55 m²K/W, conductivitat tèrmica 0,032 W/(mK).
Inclou: Tall i preparació de l'aïllament. Col·locació de l'aïllament.
Criteri d'amidament de projecte: Superfície mesurada segons documentació gràfica de Projecte.
Criteri de mesura d'obra: Es mesurarà la superfície realment executada segons especificacions de Projecte.

| Codi | Ut | Descripció | Rendiment | Preu | Import |
|---|---|---|---|---|---|
| mt16lki010fba | m² | Panell de llana de vidre, semirígid, no revestit, panell Plus (TP 138) "KNAUF INSULATION", de 50 mm d'espessor, segons UNE-EN 13162, amb certificat de qualitat de l'aire interior Eurofins Gold, resistència tèrmica 1,55 m²K/W, conductivitat tèrmica 0,032 W/(mK), Euroclasse A1 de reacció al foc segons UNE-EN 13501-1, amb codi de designació MW-EN 13162-T4-WS-WL(P)-AFr5. Les resines emprades en la fabricació no contenen formaldehid ni fenols (E-Technology). (material) | 1.050 | 6.33 | 6.65 |
| mo054 | h | Oficial 1ª muntador d'aïllaments. (mà d'obra) | 0.151 | 26.41 | 3.99 |
| mo101 | h | Ajudant muntador d'aïllaments. (mà d'obra) | 0.151 | 22.73 | 3.43 |
| % | % | Costos directes complementaris | 2 % | 14.07 | 0.28 |
|  |  | Costos directes |  |  | 14.35 |
