# Coberta plana no transitable, no ventilada, enjardinada extensiva. Sistema Urbanscape "KNAUF INSULATION"

- Propietat de l'arxiu: CYPE INGENIEROS, S.A.
- Format: FIEBDC-3/2002
- Divisa: EUR
- Costos indirectes: 3.00 %
- IVA: 21.00 %

## Q Cobertes

### QV Sistemes de cobertes verdes

#### QVE Extensives

**QVE010** m² Coberta plana no transitable, no ventilada, enjardinada extensiva. Sistema Urbanscape "KNAUF INSULATION".
Coberta plana no transitable, no ventilada, enjardinada extensiva (ecològica), sistema Urbanscape "KNAUF INSULATION", pendent del 1% al 5%. Membrana antiarrels Urbanscape "KNAUF INSULATION", de polietilè de baixa densitat, de color negre, per evitar la penetració d'arrels en la membrana impermeable; CAPA DRENANT I RETENIDORA D'AIGUA: làmina Urbanscape C "KNAUF INSULATION", amb dipòsit d'aigua, formada per membrana de poliestirè reciclat reforçat amb perforacions en la part superior; CAPA DE PROTECCIÓ: substrat Urbanscape Green Roll (HTC GR) de llana mineral "KNAUF INSULATION", de 40 mm d'espessor, a força de fibres llargues cosides per formar un feltre compacte i no deformable, amb una retenció d'aigua de 29 l/m², gleva Urbanscape Sedum-mix "KNAUF INSULATION", biodegradable, amb 12 espècies diferents de crespinell. Inclús còdols per al replè de l'espai entre la vora de la coberta i la vegetació.
Criteri de valoració econòmica: El preu no inclou la formació de pendents, l'aïllament tèrmic ni la impermeabilització.
Inclou: Col·locació de la membrana antiarrels. Col·locació de la capa drenant i retenidora d'aigua. Col·locació del substrat. Col·locació del pa d'herba. Replè de l'espai entre la vora de la coberta i el pa d'herba amb còdols.
Criteri d'amidament de projecte: Superfície mesurada en projecció horitzontal, segons documentació gràfica de Projecte, des de les cares interiors dels ampits o plastrons perimetrals que la limiten.
Criteri de mesura d'obra: Es mesurarà, en projecció horitzontal, la superfície realment executada segons especificacions de Projecte, des de les cares interiors dels ampits o plastrons perimetrals que la limiten.

| Codi | Ut | Descripció | Rendiment | Preu | Import |
|---|---|---|---|---|---|
| mt14lbk010 | m² | Membrana antiarrels Urbanscape "KNAUF INSULATION", de polietilè de baixa densitat, de color negre, per a cobertes enjardinades extensives. (material) | 1.100 | 3.77 | 4.15 |
| mt14lbk020a | m² | Làmina drenant i retenidora d'aigua, Urbanscape C "KNAUF INSULATION", amb dipòsit d'aigua, formada per membrana de poliestirè reciclat reforçat amb perforacions en la part superior, per a cobertes enjardinades extensives. (material) | 1.100 | 16.66 | 18.33 |
| mt48sak010 | m² | Substrat Urbanscape Green Roll (HTC GR) de llana mineral "KNAUF INSULATION", de 40 mm d'espessor, per a cobertes enjardinades extensives. (material) | 1.100 | 11.25 | 12.38 |
| mt14lbk040 | m² | Gleva Urbanscape Sedum-mix "KNAUF INSULATION", per a cobertes enjardinades extensives. (material) | 1.100 | 38.99 | 42.89 |
| mt01arc010 | t | Cantells rodats rentats, de granulometria compresa entre 16 i 32 mm. (material) | 0.040 | 21.23 | 0.85 |
| mo040 | h | Oficial 1ª jardiner. (mà d'obra) | 0.323 | 25.57 | 8.26 |
| mo115 | h | Peó jardiner. (mà d'obra) | 0.323 | 21.40 | 6.91 |
| % | % | Costos directes complementaris | 2 % | 93.77 | 1.88 |
|  |  | Costos directes |  |  | 95.65 |
