# Aïllament termoacústic de sòls flotants, amb llanes minerals

- Propietat de l'arxiu: CYPE Ingenieros S.A.
- Format: FIEBDC-3/2016
- Programa: Generador de preus de la construcció. CYPE Ingenieros, S.A.
- Data: 15/03/2022
- Divisa: EUR
- Costos indirectes: 3 %
- IVA: 21 %

## N Aïllaments e impermeabilitzacions

### NA Aïllaments tèrmics

#### NAL Sòls flotants

**NAL010** m² Aïllament termoacústic de sòls flotants, amb llanes minerals.
Aïllament termoacústic de sòls flotants, format per panell de llana de roca, no revestit, aglomerat amb resines, imputrescible, Smart Floor TP "KNAUF INSULATION", de 20 mm d'espessor, segons UNE-EN 13162, resistència tèrmica 0,55 m²K/W, conductivitat tèrmica 0,036 W/(mK), col·locat a topall, simplement recolzat, tapat amb film de polietilè de 0,2 mm d'espessor i desolidarització perimetral realitzada amb el mateix material aïllant, preparat per a rebre una base de paviment de morter o formigó. Inclús cinta autoadhesiva per a segellat de junts.
Inclou: Neteja i preparació de la superfície suport. Replanteig i tall de l'aïllament. Col·locació de l'aïllament. Col·locació del film de polietilè. Segellat de junts del film de polietilè.
Criteri d'amidament de projecte: Superfície mesurada segons documentació gràfica de Projecte.
Criteri de mesura d'obra: Es mesurarà la superfície realment executada segons especificacions de Projecte.

| Codi | Ut | Descripció | Rendiment | Preu | Import |
|---|---|---|---|---|---|
| mt16lkr010bab | m² | Panell de llana de roca, no revestit, aglomerat amb resines, imputrescible, Smart Floor TP "KNAUF INSULATION", de 20 mm d'espessor, segons UNE-EN 13162, amb certificat de qualitat de l'aire interior Eurofins Gold, resistència tèrmica 0,55 m²K/W, conductivitat tèrmica 0,036 W/(mK), rigidesa dinàmica 25 MN/m³, Euroclasse A1 de reacció al foc segons UNE-EN 13501-1, amb codi de designació MW-EN 13162-T6-CP4-WS-WL(P)-AFr5, d'aplicació com aïllant tèrmic i acústic a soroll d'impacte en sòls flotants, proporcionant una reducció del nivell global de pressió de soroll d'impactes de 29 dB. Les resines emprades en la fabricació no contenen formaldehid ni fenols (E-Technology). (material) | 1.1 | 6.28 | 6.908 |
| mt16png010d | m² | Film de polietilè de 0,2 mm d'espessor i 184 g/m² de massa superficial. (material) | 1.1 | 0.41 | 0.451 |
| mt16aaa030 | m | Cinta autoadhesiva per closa de juntes. (material) | 0.25 | 0.3 | 0.075 |
| mo054 | h | Oficial 1ª muntador d'aïllaments. (mà d'obra) | 0.101 | 26.41 | 2.667 |
| mo101 | h | Ajudant muntador d'aïllaments. (mà d'obra) | 0.101 | 22.73 | 2.296 |
| % | % | Costos directes complementaris | 2 % | 12.397 | 0.248 |
|  |  | Costos directes |  |  | 12.645 |

Residus:
- col·locació: mt16lkr010bab; factor de residu 0.048
- col·locació: mt16png010d Film de polietilè de 0,2 mm d'espessor i 184 g/m² de massa superficial; factor de residu 0.06

## Recursos

**mt16lkr010bab** m² Panell de llana de roca
Dades tècniques: Cost energètic 31.279 MJ; Emissió de CO2 1.575 kg; Codi LER 17 06 04; Massa de l'element 0.8 kg; Volum 0.001333 m3
Residus:
- embalatge: re170203 Plàstic. (component de residu); rendiment 0.024 kg; Codi LER 17 02 03; Massa de l'element 1 kg; Volum 0.001667 m3

**mt16png010d** m² Film de polietilè de 0,2 mm d'espessor i 184 g/m² de massa superficial
Dades tècniques: Cost energètic 27.182 MJ; Emissió de CO2 0.989 kg; Codi LER 17 06 04; Massa de l'element 0.184 kg; Volum 0.000307 m3
Residus:
- embalatge: re170203 Plàstic; rendiment 0.024 kg
