# Aïllament tèrmic per l'exterior en façana ventilada

- Propietat de l'arxiu: CYPE Ingenieros S.A.
- Format: FIEBDC-3/2016
- Programa: Generador de preus de la construcció. CYPE Ingenieros, S.A.
- Data: 15/03/2022
- Divisa: EUR
- Costos indirectes: 3 %
- IVA: 21 %

## N Aïllaments e impermeabilitzacions

### NA Aïllaments tèrmics

#### NAQ Façanes ventilades

**NAQ010** m² Aïllament tèrmic per l'exterior en façana ventilada.
Aïllament tèrmic per l'exterior en façana ventilada, format per panell de llana de vidre, hidròfob, revestit per una de les seves cares amb vel de vidre de color negre, Ultravent 032 "KNAUF INSULATION", de 50 mm d'espessor, segons UNE-EN 13162, resistència tèrmica 1,55 m²K/W, conductivitat tèrmica 0,032 W/(mK), col·locat a topall i fixat mecànicament. Inclús cinta autoadhesiva per a segellat de junts.
Inclou: Replanteig i tall de l'aïllament. Col·locació de l'aïllament. Fixació de l'aïllament. Resolució de punts singulars. Segellat de juntes i unions.
Criteri d'amidament de projecte: Superfície mesurada segons documentació gràfica de Projecte.
Criteri de mesura d'obra: Es mesurarà la superfície realment executada segons especificacions de Projecte.

| Codi | Ut | Descripció | Rendiment | Preu | Import |
|---|---|---|---|---|---|
| mt16lki005e | U | Fixació mecànica de 100 mm de longitud, per a panells aïllants de la gamma Ultravent "KNAUF INSULATION", col·locats directament sobre la superfície suport. (material) | 4 | 0.43 | 1.720 |
| mt16lki010ibi | m² | Panell de llana de vidre, hidròfob, revestit per una de les seves cares amb vel de vidre de color negre, Ultravent 032 "KNAUF INSULATION", de 50 mm d'espessor, segons UNE-EN 13162, amb certificat de qualitat de l'aire interior Eurofins Gold, resistència tèrmica 1,55 m²K/W, conductivitat tèrmica 0,032 W/(mK), Euroclasse A1 de reacció al foc segons UNE-EN 13501-1, amb codi de designació MW-EN 13162-T4-WS-WL(P)-AFr10, d'aplicació com aïllant tèrmic i acústic en tancaments de façana ventilada. Les resines emprades en la fabricació no contenen formaldehid ni fenols (E-Technology). (material) | 1.05 | 11.47 | 12.044 |
| mt16aaa030 | m | Cinta autoadhesiva per closa de juntes. (material) | 0.44 | 0.3 | 0.132 |
| mo054 | h | Oficial 1ª muntador d'aïllaments. (mà d'obra) | 0.101 | 26.41 | 2.667 |
| mo101 | h | Ajudant muntador d'aïllaments. (mà d'obra) | 0.05 | 22.73 | 1.137 |
| % | % | Costos directes complementaris | 2 % | 17.700 | 0.354 |
|  |  | Costos directes |  |  | 18.054 |

Residus:
- col·locació: mt16lki010ibi; factor de residu 0.0413625

## Recursos

**mt16lki005e** U Fixació mecànica de 100 mm de longitud
Dades tècniques: Cost energètic 0.285 MJ; Emissió de CO2 0.073 kg
Residus:
- embalatge: re150101 Envasos de paper i cartró. (component de residu); rendiment 0.072 kg; Codi LER 15 01 01; Massa de l'element 1 kg; Volum 0.001333 m3

**mt16lki010ibi** m² Panell de llana de vidre
Dades tècniques: Cost energètic 80.354 MJ; Emissió de CO2 3.926 kg; Codi LER 17 06 04; Massa de l'element 2 kg; Volum 0.003333 m3
Residus:
- embalatge: re170203 Plàstic. (component de residu); rendiment 0.027 kg; Codi LER 17 02 03; Massa de l'element 1 kg; Volum 0.001667 m3
