# Aïllament acústic sobre fals sostre format per panell de llana mineral natural (LMN), no revestit, subministrat en rotllos, Ultracoustic R "KNAUF INSULATION", de 30 mm d'espessor

- Propietat de l'arxiu: CYPE INGENIEROS, S.A.
- Format: FIEBDC-3/2002
- Divisa: EUR
- Costos indirectes: 3.00 %
- IVA: 21.00 %

**NAT010** m² Aïllament acústic sobre fals sostre format per panell de llana mineral natural (LMN), no revestit, subministrat en rotllos, Ultracoustic R "KNAUF INSULATION", de 30 mm d'espessor.
Subministrament i col·locació d'aïllament acústic sobre fals sostre de plaques, format per panell de llana mineral natural (LMN), no revestit, subministrat en rotllos, Ultracoustic R "KNAUF INSULATION", de 30 mm d'espessor, segons UNE-EN 13162, resistència tèrmica 0,8 m²K/W, conductivitat tèrmica 0,037 W/(mK). Fins i tot p/p de talls de l'aïllant.
Inclou: Tall, ajust i col·locació de l'aïllament.
Criteri d'amidament de projecte: Superfície mesurada entre paraments, segons documentació gràfica de Projecte, sense descomptar buits per instal·lacions.
Criteri de mesura d'obra: Es mesurarà la superfície realment executada segons especificacions de Projecte, sense descomptar buits per instal·lacions.

| Codi | Ut | Descripció | Rendiment | Preu | Import |
|---|---|---|---|---|---|
| mt16lki020acb | m² | Panell de llana mineral natural (LMN), no revestit, subministrat en rotllos, Ultracoustic R "KNAUF INSULATION", de 30 mm d'espessor, segons UNE-EN 13162, resistència tèrmica 0,8 m²K/W, conductivitat tèrmica 0,037 W/(mK), Euroclasse A1 de reacció al foc, amb codi de designació MW-EN 13162-T2-AFr5, d'aplicació com aïllant tèrmic i acústic en envans i extradossats de guix laminat, tancaments verticals i particions de fàbrica. (material) | 1.050 | 2.52 | 2.65 |
| mo054 | h | Oficial 1ª muntador d'aïllaments. (mà d'obra) | 0.090 | 24.08 | 2.17 |
| mo101 | h | Ajudant muntador d'aïllaments. (mà d'obra) | 0.090 | 20.68 | 1.86 |
| % | % | Costos directes complementaris | 2 % | 6.68 | 0.13 |
|  |  | Costos directes |  |  | 6.81 |
