# Coberta plana no transitable

- Propietat de l'arxiu: CYPE INGENIEROS, S.A.
- Format: FIEBDC-3/2002
- Divisa: EUR
- Costos indirectes: 3.00 %
- IVA: 21.00 %

**QAD040** m² Coberta plana no transitable, no ventilada, Deck, tipus convencional, pendent del 1% al 5%. SUPORT BASE: perfil nervat autoportant de xapa d'acer galvanitzat S 280 de 0,7 mm d'espessor, acabat llis, amb 3 nervis de 50 mm d'altura separats 260 mm; AÏLLAMENT TÈRMIC: panell de llana de roca, hidròfob, no revestit, aglomerat amb resines, imputrescible, d'alta resistència a compressió (50 kPa), Smart Roof Thermal "KNAUF INSULATION", de 40 mm d'espessor; IMPERMEABILITZACIÓ: tipus monocapa, adherida, formada per una làmina de betum modificat amb elastòmer SBS, LBM(SBS)-50/G-FP totalment adherida amb bufador.
Coberta plana no transitable, no ventilada, Deck, tipus convencional, pendent del 1% al 5%. SUPORT BASE: perfil nervat autoportant de xapa d'acer galvanitzat S 280 de 0,7 mm d'espessor, acabat llis, amb 3 nervis de 50 mm d'altura separats 260 mm; AÏLLAMENT TÈRMIC: panell de llana de roca, hidròfob, no revestit, aglomerat amb resines, imputrescible, d'alta resistència a compressió (50 kPa), Smart Roof Thermal "KNAUF INSULATION", de 40 mm d'espessor; IMPERMEABILITZACIÓ: tipus monocapa, adherida, formada per una làmina de betum modificat amb elastòmer SBS, LBM(SBS)-50/G-FP totalment adherida amb bufador.
Inclou: Replanteig de les xapes nervades i dels punts singulars. Tall, preparació i col·locació de les xapes. Fixació mecànica de les xapes. Revisió de la superfície base en la que es realitza la fixació de l'aïllament d'acord amb les exigències de la tècnica a emprar. Tall, ajust i col·locació de l'aïllament. Col·locació de la impermeabilització.
Criteri d'amidament de projecte: Superfície mesurada en projecció horitzontal, segons documentació gràfica de Projecte, des de les cares interiors dels ampits o plastrons perimetrals que la limiten.
Criteri de mesura d'obra: Es mesurarà, en projecció horitzontal, la superfície realment executada segons especificacions de Projecte, des de les cares interiors dels ampits o plastrons perimetrals que la limiten.
Criteri de valoració econòmica: El preu no inclou l'execució i el segellat dels junts ni l'execució d'acabats en les trobades amb paraments i desaigües.

| Codi | Ut | Descripció | Rendiment | Preu | Import |
|---|---|---|---|---|---|
| mt13ccg200ac | m² | Perfil nervat autoportant de xapa d'acer galvanitzat S 280 de 0,7 mm d'espessor, acabat llis, amb 3 nervis de 50 mm d'altura separats 260 mm, inèrcia 18 cm4 i massa superficial 5,5 kg/m², segons UNE-EN 14782. (material) | 1.100 | 8.34 | 9.17 |
| mt16lkr010fca | m² | Panell de llana de roca, hidròfob, no revestit, aglomerat amb resines, imputrescible, d'alta resistència a compressió (50 kPa), Smart Roof Thermal "KNAUF INSULATION", de 40 mm d'espessor, segons UNE-EN 13162, resistència tèrmica 1,1 m²K/W, conductivitat tèrmica 0,036 W/(mK), Euroclasse A1 de reacció al foc segons UNE-EN 13501-1, amb codi de designació MW-EN 13162-T5-CS(10)50-TR10-PL(5)500-WS-WL(P)-AFr5, d'aplicació com aïllant tèrmic i acústic en cobertes planes i cobertes inclinades. (material) | 1.050 | 13.19 | 13.85 |
| mt14pap100b | kg | Emulsió asfàltica de base aquosa, tipus EA segons UNE 104231. (material) | 1.000 | 2.10 | 2.10 |
| mt16aab010 | U | Fixació mecànica dels panells aïllants a la xapa metàl·lica (cobertes deck). (material) | 1.000 | 0.16 | 0.16 |
| mt14lga010ea | m² | Làmina de betum modificat amb elastòmer SBS, LBM(SBS)-50/G-FP, de 3,5 mm d'espessor, massa nominal 5 kg/m², amb armadura de feltre de polièster reforçat i estabilitzat de 150 g/m², amb autoprotecció mineral de color gris. Segons UNE-EN 13707. (material) | 1.100 | 6.18 | 6.80 |
| mo051 | h | Oficial 1ª muntador de tancaments industrials. (mà d'obra) | 0.190 | 25.32 | 4.81 |
| mo098 | h | Ajudant muntador de tancaments industrials. (mà d'obra) | 0.190 | 21.75 | 4.13 |
| mo054 | h | Oficial 1ª muntador d'aïllaments. (mà d'obra) | 0.063 | 25.32 | 1.60 |
| mo101 | h | Ajudant muntador d'aïllaments. (mà d'obra) | 0.063 | 21.75 | 1.37 |
| mo029 | h | Oficial 1ª aplicador de làmines impermeabilitzants. (mà d'obra) | 0.127 | 24.50 | 3.11 |
| mo067 | h | Ajudant aplicador de làmines impermeabilitzants. (mà d'obra) | 0.127 | 21.75 | 2.76 |
| % | % | Costos directes complementaris | 2 % | 49.86 | 1.00 |
|  |  | Costos directes |  |  | 50.86 |
